# Emissor eléctrico para sistema de aquecimento por tecto radiante, com tecto falso contínuo

- Propriedade do ficheiro: CYPE INGENIEROS, S.A.
- Formato: FIEBDC-3/2002
- Âmbito geográfico: Angola
- Moeda: AOA
- Custos indirectos: 3.00 %
- IVA: 18.00 %

## I Instalações

### IC Aquecimento, arrefecimento, climatização e A.Q.S.

#### ICM Emissores de calor eléctricos

**ICM050** Ud Emissor eléctrico para sistema de aquecimento por tecto radiante, com tecto falso contínuo.
Painel radiante eléctrico com isolamento de lã de rocha Rockwool de 40 mm de espessura, para sistema de aquecimento por tecto radiante, com tecto falso contínuo, potência 54 W (175 W/m²), dimensões 540x585 mm, com geração de radiação infravermelha por filme radiante e alimentação monofásica a 230 V.
Inclui: Apoio do emissor nos suportes do tecto falso. Ligação e verificação do seu correcto funcionamento.
Critério de medição de projecto: Número de unidades previstas, segundo documentação gráfica de Projecto.
Critério de medição de obra: Medir-se-á o número de unidades realmente executadas segundo especificações de Projecto.

| Código | Un | Descrição | Rendimento | Preço | Importância |
|---|---|---|---|---|---|
| mt38ilo110k | Ud | Painel radiante eléctrico com isolamento de lã de rocha Rockwool de 40 mm de espessura, para sistema de aquecimento por tecto radiante, com tecto falso contínuo, potência 54 W (175 W/m²), dimensões 540x585 mm, com geração de radiação infravermelha por filme radiante e alimentação monofásica a 230 V. (material) | 1.000 | 34778.44 | 34778.44 |
| mo004 | h | Oficial de 1ª instalador de aquecimento. (mão de obra) | 0.073 | 1057.30 | 77.18 |
| mo103 | h | Ajudante de instalador de aquecimento. (mão de obra) | 0.036 | 603.82 | 21.74 |
| % | % | Custos directos complementares | 2 % | 34877.36 | 697.55 |
|  |  | Custos directos |  |  | 35574.91 |
