# Emissor eléctrico para sistema de aquecimento por tecto radiante, com tecto falso contínuo

- Propriedade do ficheiro: CYPE INGENIEROS, S.A.
- Formato: FIEBDC-3/2002
- Âmbito geográfico: Angola
- Moeda: AOA
- Custos indirectos: 3.00 %
- IVA: 18.00 %

## I Instalações

### IC Aquecimento, arrefecimento, climatização e A.Q.S.

#### ICM Emissores de calor eléctricos

**ICM050** Ud Emissor eléctrico para sistema de aquecimento por tecto radiante, com tecto falso contínuo.
Filme radiante eléctrico, fornecido em rolo, para sistema de aquecimento por tecto radiante, com tecto falso contínuo, potência 486 W (175 W/m²), dimensões 600x5265 mm, alimentação monofásica a 230 V.
Inclui: Apoio do emissor nos suportes do tecto falso. Ligação e verificação do seu correcto funcionamento.
Critério de medição de projecto: Número de unidades previstas, segundo documentação gráfica de Projecto.
Critério de medição de obra: Medir-se-á o número de unidades realmente executadas segundo especificações de Projecto.

| Código | Un | Descrição | Rendimento | Preço | Importância |
|---|---|---|---|---|---|
| mt38ilo105cHi2 | Ud | Filme radiante eléctrico, fornecido em rolo, para sistema de aquecimento por tecto radiante, com tecto falso contínuo, potência 486 W (175 W/m²), dimensões 600x5265 mm, alimentação monofásica a 230 V. (material) | 1.000 | 127868.72 | 127868.72 |
| mo004 | h | Oficial de 1ª instalador de aquecimento. (mão de obra) | 0.473 | 1057.30 | 500.10 |
| mo103 | h | Ajudante de instalador de aquecimento. (mão de obra) | 0.236 | 603.82 | 142.50 |
| % | % | Custos directos complementares | 2 % | 128511.32 | 2570.23 |
|  |  | Custos directos |  |  | 131081.55 |
