# Sistema de aquecimento por piso radiante eléctrico, em seco

- Propriedade do ficheiro: CYPE INGENIEROS, S.A.
- Formato: FIEBDC-3/2002
- Âmbito geográfico: Angola
- Moeda: AOA
- Custos indirectos: 3.00 %
- IVA: 18.00 %

## I Instalações

### IC Aquecimento, arrefecimento, climatização e A.Q.S.

#### ICM Emissores de calor eléctricos

**ICM055** m² Sistema de aquecimento por piso radiante eléctrico, em seco.
Sistema de aquecimento por piso radiante eléctrico, composto por lâmina de polipropileno, fornecida em rolos de 12,5x0,98 m e 5,5 mm de espessura, aderida ao suporte, e cabo de aquecimento eléctrico, com uma potência de 80 W/m², para recobrir com uma base de pavimento em camada fina e um pavimento de pedra natural ou de ladrilhos cerâmicos (não incluídos neste preço).
Inclui: Limpeza e preparação da superfície suporte. Colocação e fixação da lâmina de dessolidarização. Colocação do cabo de aquecimento sobre a lâmina de dessolidarização. Ligação e verificação do seu correcto funcionamento.
Critério de medição de projecto: Superfície útil, medida segundo documentação gráfica de Projecto.
Critério de medição de obra: Medir-se-á a superfície realmente executada segundo especificações de Projecto.

| Código | Un | Descrição | Rendimento | Preço | Importância |
|---|---|---|---|---|---|
| mt38sch085f | m² | Lâmina de polipropileno, fornecida em rolos de 12,5x0,98 m e 5,5 mm de espessura, de estrutura nodular na face superior e revestida de geotêxtil não tecido autocolante na sua face inferior, para suporte do cabo de aquecimento eléctrico, com funções de dessolidarização e equilíbrio da pressão de vapor, fornecida em rolos de 12,5x0,98 m e 5,5 mm de espessura. (material) | 1.000 | 36610.11 | 36610.11 |
| mt38sch400aab | Ud | Bobina de cabo de aquecimento eléctrico, com uma potência de 80 W/m², para aquecimento de 0,4 m² com uma potência total de 30 W, um comprimento total de 4 m e um comprimento de cabo frio de 4 m, para instalação sobre lâmina de dessolidarização, com peça de ligação num extremo. (material) | 2.500 | 142452.47 | 356131.18 |
| mo004 | h | Oficial de 1ª instalador de aquecimento. (mão de obra) | 0.282 | 1057.30 | 298.16 |
| mo103 | h | Ajudante de instalador de aquecimento. (mão de obra) | 0.282 | 603.82 | 170.28 |
| % | % | Custos directos complementares | 2 % | 393209.73 | 7864.19 |
|  |  | Custos directos |  |  | 401073.92 |
