# Peça para calha protectora para a linha frigorífica, a cablagem eléctrica de alimentação e a rede de evacuação de condensados

- Propriedade do ficheiro: CYPE INGENIEROS, S.A.
- Formato: FIEBDC-3/2002
- Âmbito geográfico: Angola
- Moeda: AOA
- Custos indirectos: 3.00 %
- IVA: 18.00 %

## I Instalações

### IC Aquecimento, arrefecimento, climatização e A.Q.S.

#### ICN Unidades autónomas de climatização

**ICN007** Ud Peça para calha protectora para a linha frigorífica, a cablagem eléctrica de alimentação e a rede de evacuação de condensados.
Tampa final de PVC, cor branca RAL 9010, de 30x40 mm.
Critérios considerados na determinação do preço da unidade de obra: O preço não inclui a linha frigorífica, a cablagem eléctrica de alimentação nem a rede de evacuação de condensados.
Inclui: Marcação. Colocação e fixação.
Critério de medição de projecto: Número de unidades previstas, segundo documentação gráfica de Projecto.
Critério de medição de obra: Medir-se-á o número de unidades realmente executadas segundo especificações de Projecto.

| Código | Un | Descrição | Rendimento | Preço | Importância |
|---|---|---|---|---|---|
| mt35une106bc | Ud | Tampa final de PVC, cor branca RAL 9010, de 30x40 mm, com parafusos. (material) | 1.000 | 5109.28 | 5109.28 |
| op00ato010 |  | Aparafusadora. | 1.000 | 0.00 | 0.00 |
| mo003 | h | Oficial de 1ª electricista. (mão de obra) | 0.077 | 1057.30 | 81.41 |
| mo102 | h | Ajudante de electricista. (mão de obra) | 0.077 | 603.82 | 46.49 |
| % | % | Custos directos complementares | 2 % | 5237.18 | 104.74 |
|  |  | Custos directos |  |  | 5341.92 |
