# Chaminé individual de parede dupla de aço inoxidável, com isolamento, com resistência ao fogo

- Propriedade do ficheiro: CYPE INGENIEROS, S.A.
- Formato: FIEBDC-3/2002
- Âmbito geográfico: Angola
- Moeda: AOA
- Custos indirectos: 3.00 %
- IVA: 18.00 %

## I Instalações

### IC Aquecimento, arrefecimento, climatização e A.Q.S.

#### ICO Sistemas de evacuação dos produtos da combustão

**ICO112** m Chaminé individual de parede dupla de aço inoxidável, com isolamento, com resistência ao fogo.
Chaminé modular metálica, com uma resistência ao fogo de 120 minutos, formada por tubo de parede dupla com isolamento e junta de estanquidade exterior, de 80 mm de diâmetro interior, composto por parede interior de aço inoxidável AISI 316L e parede exterior de aço inoxidável AISI 304, com isolamento de lã de rocha entre paredes, de 100 mm de espessura, com junta de estanquidade exterior de silicone, resistência ao fogo EI 120 (ho/ve i<=>o) segundo EN 13501-3, temperatura máxima de 600°C, pressão de trabalho até 5000 Pa, para evacuação dos produtos da combustão. Inclusive acessórios, peças especiais, módulos finais e material auxiliar para montagem e fixação.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din281a | Ud | Material auxiliar para montagem e fixação dos tubos de parede dupla com isolamento e junta de estanquidade exterior, de 80 mm de diâmetro interior. (material) | 1.000 | 18589.93 | 18589.93 |
| mt20din280an | m | Tubo de parede dupla com isolamento e junta de estanquidade exterior, de 80 mm de diâmetro interior, composto por parede interior de aço inoxidável AISI 316L e parede exterior de aço inoxidável AISI 304, com isolamento de lã de rocha entre paredes, de 100 mm de espessura, com junta de estanquidade exterior de silicone, resistência ao fogo EI 120 (ho/ve i<=>o) segundo EN 13501-3, temperatura máxima de 600°C, pressão de trabalho até 5000 Pa, segundo NP EN 1856-1, com o preço incrementado em 65% relativamente a acessórios, peças especiais e módulos finais. (material) | 1.000 | 511223.19 | 511223.19 |
| mo004 | h | Oficial de 1ª instalador de aquecimento. (mão de obra) | 0.440 | 1057.30 | 465.21 |
| mo103 | h | Ajudante de instalador de aquecimento. (mão de obra) | 0.440 | 603.82 | 265.68 |
| % | % | Custos directos complementares | 2 % | 530544.01 | 10610.88 |
|  |  | Custos directos |  |  | 541154.89 |
