# Conduta flexível de aço inoxidável

- Propriedade do ficheiro: CYPE INGENIEROS, S.A.
- Formato: FIEBDC-3/2002
- Âmbito geográfico: Angola
- Moeda: AOA
- Custos indirectos: 3.00 %
- IVA: 18.00 %

## I Instalações

### IC Aquecimento, arrefecimento, climatização e A.Q.S.

#### ICO Sistemas de evacuação dos produtos da combustão

**ICO130** m Conduta flexível de aço inoxidável.
Conduta para evacuação dos produtos da combustão, formada por tubo flexível de parede dupla, de 80 mm de diâmetro interior, composto por parede interior lisa de aço inoxidável AISI 316L e parede exterior corrugada de aço inoxidável AISI 316L, temperatura máxima de 600°C. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din091a | Ud | Material auxiliar para montagem e fixação dos tubos flexíveis de parede dupla, de 80 mm de diâmetro interior. (material) | 1.000 | 2945.16 | 2945.16 |
| mt20din090an | m | Tubo flexível de parede dupla, de 80 mm de diâmetro interior, composto por parede interior lisa de aço inoxidável AISI 316L e parede exterior corrugada de aço inoxidável AISI 316L, temperatura máxima de 600°C, segundo NP EN 1856-2, com o preço incrementado em 65% relativamente a acessórios, peças especiais e módulos finais. (material) | 1.000 | 80991.88 | 80991.88 |
| mo004 | h | Oficial de 1ª instalador de aquecimento. (mão de obra) | 0.383 | 1057.30 | 404.95 |
| mo103 | h | Ajudante de instalador de aquecimento. (mão de obra) | 0.383 | 603.82 | 231.26 |
| % | % | Custos directos complementares | 2 % | 84573.25 | 1691.47 |
|  |  | Custos directos |  |  | 86264.72 |
