# Conduta de parede dupla de aço inoxidável, com isolamento

- Propriedade do ficheiro: CYPE INGENIEROS, S.A.
- Formato: FIEBDC-3/2002
- Âmbito geográfico: Angola
- Moeda: AOA
- Custos indirectos: 3.00 %
- IVA: 18.00 %

## I Instalações

### IC Aquecimento, arrefecimento, climatização e A.Q.S.

#### ICO Sistemas de evacuação dos produtos da combustão

**ICO135** m Conduta de parede dupla de aço inoxidável, com isolamento.
Conduta para evacuação dos produtos da combustão, do exaustor industrial de cozinha, formada por tubo de parede dupla com isolamento e junta de estanquidade, de 125 mm de diâmetro interior, composto por parede interior de aço inoxidável AISI 304 e parede exterior de aço inoxidável AISI 304, com isolamento de lã de rocha entre paredes, de 30 mm de espessura e 100 kg/m³ de densidade, com junta de estanquidade de silicone, resistência ao fogo EI 30 (ho/ve i<=>o) segundo EN 13501-3, temperatura máxima de 200°C, pressão de trabalho até 500 Pa. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din271a | Ud | Material auxiliar para montagem e fixação dos tubos de parede dupla com isolamento e junta de estanquidade, de 125 mm de diâmetro interior. (material) | 1.000 | 10266.54 | 10266.54 |
| mt20din270am | m | Tubo de parede dupla com isolamento e junta de estanquidade, de 125 mm de diâmetro interior, composto por parede interior de aço inoxidável AISI 304 e parede exterior de aço inoxidável AISI 304, com isolamento de lã de rocha entre paredes, de 30 mm de espessura e 100 kg/m³ de densidade, com junta de estanquidade de silicone, resistência ao fogo EI 30 (ho/ve i<=>o) segundo EN 13501-3, temperatura máxima de 200°C, pressão de trabalho até 500 Pa, segundo NP EN 1856-1, com o preço incrementado em 60% relativamente a acessórios, peças especiais e módulos finais. (material) | 1.000 | 273774.33 | 273774.33 |
| mo004 | h | Oficial de 1ª instalador de aquecimento. (mão de obra) | 0.581 | 1057.30 | 614.29 |
| mo103 | h | Ajudante de instalador de aquecimento. (mão de obra) | 0.581 | 603.82 | 350.82 |
| % | % | Custos directos complementares | 2 % | 285005.98 | 5700.12 |
|  |  | Custos directos |  |  | 290706.10 |
