# Conduta concêntrica de parede dupla, com parede interior de polipropileno e parede exterior metálica

- Propriedade do ficheiro: CYPE INGENIEROS, S.A.
- Formato: FIEBDC-3/2002
- Âmbito geográfico: Angola
- Moeda: AOA
- Custos indirectos: 3.00 %
- IVA: 18.00 %

## I Instalações

### IC Aquecimento, arrefecimento, climatização e A.Q.S.

#### ICO Sistemas de evacuação dos produtos da combustão

**ICO160** m Conduta concêntrica de parede dupla, com parede interior de polipropileno e parede exterior metálica.
Conduta para evacuação dos produtos da combustão e admissão de ar comburente, formada por tubo de parede dupla com junta de estanquidade, de 60/100 mm de diâmetro, composto por parede interior de polipropileno cor branca e parede exterior metálica acabamento lacado cor branca, com junta de estanquidade de EPDM, propagação retardada da chama Euroclasse C de reacção ao fogo, segundo NP EN 13501-1, temperatura máxima de 120°C, pressão de trabalho até 200 Pa. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din111a | Ud | Material auxiliar para montagem e fixação dos tubos de parede dupla com junta de estanquidade, de 60/100 mm de diâmetro. (material) | 1.000 | 2545.18 | 2545.18 |
| mt20din110am | m | Tubo de parede dupla com junta de estanquidade, de 60/100 mm de diâmetro, composto por parede interior de polipropileno cor branca e parede exterior metálica acabamento lacado cor branca, com junta de estanquidade de EPDM, propagação retardada da chama Euroclasse C de reacção ao fogo, segundo NP EN 13501-1, temperatura máxima de 120°C, pressão de trabalho até 200 Pa, segundo NP EN 14471, com o preço incrementado em 60% relativamente a acessórios, peças especiais e módulos finais. (material) | 1.000 | 67871.53 | 67871.53 |
| mo004 | h | Oficial de 1ª instalador de aquecimento. (mão de obra) | 0.425 | 1057.30 | 449.35 |
| mo103 | h | Ajudante de instalador de aquecimento. (mão de obra) | 0.425 | 603.82 | 256.62 |
| % | % | Custos directos complementares | 2 % | 71122.68 | 1422.45 |
|  |  | Custos directos |  |  | 72545.13 |
