# Vaso de expansão para circuito de aquecimento

- Propriedade do ficheiro: CYPE INGENIEROS, S.A.
- Formato: FIEBDC-3/2002
- Âmbito geográfico: Angola
- Moeda: AOA
- Custos indirectos: 3.00 %
- IVA: 18.00 %

## I Instalações

### IC Aquecimento, arrefecimento, climatização e A.Q.S.

#### ICS Sistemas de condução de água

**ICS040** Ud Vaso de expansão para circuito de aquecimento.
Vaso de expansão, capacidade 250 l, de 1075 mm de altura e 550 mm de diâmetro, com rosca de 1 1/4" de diâmetro e 10 bar de pressão. Inclusive manómetro e elementos de montagem e ligação necessários para o seu correcto funcionamento.
Inclui: Marcação. Colocação. Ligação à rede de distribuição. Verificação do seu correcto funcionamento.
Critério de medição de projecto: Número de unidades previstas, segundo documentação gráfica de Projecto.
Critério de medição de obra: Medir-se-á o número de unidades realmente executadas segundo especificações de Projecto.

| Código | Un | Descrição | Rendimento | Preço | Importância |
|---|---|---|---|---|---|
| mt38vex010r | Ud | Vaso de expansão, capacidade 250 l, de 1075 mm de altura e 550 mm de diâmetro, com rosca de 1 1/4" de diâmetro e 10 bar de pressão. (material) | 1.000 | 576668.10 | 576668.10 |
| mt42www040 | Ud | Manómetro com banho de glicerina e diâmetro de esfera de 100 mm, com tomada vertical, para montagem roscado de 1/2", escala de pressão de 0 a 5 bar. (material) | 1.000 | 51472.08 | 51472.08 |
| mo004 | h | Oficial de 1ª instalador de aquecimento. (mão de obra) | 1.631 | 1057.30 | 1724.46 |
| mo103 | h | Ajudante de instalador de aquecimento. (mão de obra) | 1.631 | 603.82 | 984.83 |
| % | % | Custos directos complementares | 2 % | 630849.47 | 12616.99 |
|  |  | Custos directos |  |  | 643466.46 |
