# Contador de água

- Propriedade do ficheiro: CYPE INGENIEROS, S.A.
- Formato: FIEBDC-3/2002
- Âmbito geográfico: Angola
- Moeda: AOA
- Custos indirectos: 3.00 %
- IVA: 18.00 %

## I Instalações

### IC Aquecimento, arrefecimento, climatização e A.Q.S.

#### ICS Sistemas de condução de água

**ICS090** Ud Contador de água.
Contador de água para aquecimento de jacto múltiplo, com emissor de impulsos, para enroscar, de 20 mm de diâmetro nominal e temperatura máxima do líquido conduzido 120°C.
Inclui: Marcação. Colocação. Ligação. Verificação do seu correcto funcionamento.
Critério de medição de projecto: Número de unidades previstas, segundo documentação gráfica de Projecto.
Critério de medição de obra: Medir-se-á o número de unidades realmente executadas segundo especificações de Projecto.

| Código | Un | Descrição | Rendimento | Preço | Importância |
|---|---|---|---|---|---|
| mt37cic055b | Ud | Contador de água para aquecimento de jacto múltiplo, com emissor de impulsos, para enroscar, de 20 mm de diâmetro nominal e temperatura máxima do líquido conduzido 120°C. (material) | 1.000 | 258381.91 | 258381.91 |
| mt38www012 | Ud | Material auxiliar para instalações de aquecimento e A.Q.S. (material) | 1.000 | 2496.92 | 2496.92 |
| mo004 | h | Oficial de 1ª instalador de aquecimento. (mão de obra) | 0.638 | 1057.30 | 674.56 |
| % | % | Custos directos complementares | 2 % | 261553.39 | 5231.07 |
|  |  | Custos directos |  |  | 266784.46 |
