# Bomba para elevação de condensados

- Propriedade do ficheiro: CYPE INGENIEROS, S.A.
- Formato: FIEBDC-3/2002
- Âmbito geográfico: Angola
- Moeda: AOA
- Custos indirectos: 3.00 %
- IVA: 18.00 %

## I Instalações

### IC Aquecimento, arrefecimento, climatização e A.Q.S.

#### ICS Sistemas de condução de água

**ICS022** Ud Bomba para elevação de condensados.
Estação elevatória para evacuação de condensados, com depósito de 2,65 l, alimentação monofásica a 230 V, consumo da bomba 75 W, nível sonoro 47 dBA, protecção IP20, cabo de alimentação de 1,7 m com tomada, cabo para ligação de alarme de 1,7 m, mangueira flexível de descarga de 5 m, adaptador de entrada de 19, 32 e 40 mm de diâmetro e parafusos para colocação na parede.
Inclui: Marcação. Colocação da bomba. Ligação. Verificação do seu correcto funcionamento.
Critério de medição de projecto: Número de unidades previstas, segundo documentação gráfica de Projecto.
Critério de medição de obra: Medir-se-á o número de unidades realmente executadas segundo especificações de Projecto.

| Código | Un | Descrição | Rendimento | Preço | Importância |
|---|---|---|---|---|---|
| mt37gru480b | Ud | Estação elevatória para evacuação de condensados, com depósito de 2,65 l, alimentação monofásica a 230 V, consumo da bomba 75 W, nível sonoro 47 dBA, protecção IP20, cabo de alimentação de 1,7 m com tomada, cabo para ligação de alarme de 1,7 m, mangueira flexível de descarga de 5 m, adaptador de entrada de 19, 32 e 40 mm de diâmetro e parafusos para colocação na parede. (material) | 1.000 | 126361.65 | 126361.65 |
| mo005 | h | Oficial de 1ª instalador de ar condicionado. (mão de obra) | 0.142 | 1057.30 | 150.14 |
| mo104 | h | Ajudante de instalador de ar condicionado. (mão de obra) | 0.142 | 603.82 | 85.74 |
| % | % | Custos directos complementares | 2 % | 126597.53 | 2531.95 |
|  |  | Custos directos |  |  | 129129.48 |
