# Separador hidráulico

- Propriedade do ficheiro: CYPE INGENIEROS, S.A.
- Formato: FIEBDC-3/2002
- Âmbito geográfico: Angola
- Moeda: AOA
- Custos indirectos: 3.00 %
- IVA: 18.00 %

## I Instalações

### IC Aquecimento, arrefecimento, climatização e A.Q.S.

#### ICS Sistemas de condução de água

**ICS120** Ud Separador hidráulico.
Separador hidráulico para ser instalado em instalações de aquecimento ou arrefecimento onde haja instalada uma bomba de circulação principal e duas ou mais bombas de circulação secundárias, diâmetro nominal 1", para um caudal máximo recomendado de 2,1 m³/h, composto de um corpo central com quatro ligações laterais para a ligação ao circuito primário e ao circuito secundário, purgador de ar e carcaça de polipropileno expandido para isolamento térmico; com suporte para fixação mural.
Inclui: Marcação. Colocação. Ligação e verificação do seu correcto funcionamento.
Critério de medição de projecto: Número de unidades previstas, segundo documentação gráfica de Projecto.
Critério de medição de obra: Medir-se-á o número de unidades realmente executadas segundo especificações de Projecto.

| Código | Un | Descrição | Rendimento | Preço | Importância |
|---|---|---|---|---|---|
| mt38alb670a | Ud | Separador hidráulico para ser instalado em instalações de aquecimento ou arrefecimento onde haja instalada uma bomba de circulação principal e duas ou mais bombas de circulação secundárias, diâmetro nominal 1", para um caudal máximo recomendado de 2,1 m³/h, composto de um corpo central com quatro ligações laterais para a ligação ao circuito primário e ao circuito secundário, purgador de ar e carcaça de polipropileno expandido para isolamento térmico. (material) | 1.000 | 517987.57 | 517987.57 |
| mt38alb671a | Ud | Suporte para fixação mural, para separador hidráulico de 1" de diâmetro nominal, com parafusos. (material) | 1.000 | 17650.39 | 17650.39 |
| mo011 | h | Oficial de 1ª montador. (mão de obra) | 0.284 | 1084.69 | 308.05 |
| mo080 | h | Ajudante de montador. (mão de obra) | 0.284 | 620.64 | 176.26 |
| % | % | Custos directos complementares | 2 % | 536122.27 | 10722.45 |
|  |  | Custos directos |  |  | 546844.72 |
