# Manga para cabos

- Propriedade do ficheiro: CYPE INGENIEROS, S.A.
- Formato: FIEBDC-3/2002
- Âmbito geográfico: Angola
- Moeda: AOA
- Custos indirectos: 3.00 %
- IVA: 18.00 %

## I Instalações

### ID Segurança

#### IDC Cabos

**IDC010** m Manga para cabos.
Manga para cabos de 6x0,22+2x0,75 mm², livre de halogéneos, reacção ao fogo classe Dca segundo NP EN 50575.
Inclui: Marcação do traçado da manga. Extensão da manga. Ligação e verificação do seu correcto funcionamento.
Critério de medição de projecto: Comprimento medido segundo documentação gráfica de Projecto.
Critério de medição de obra: Medir-se-á o comprimento realmente executado segundo especificações de Projecto.

| Código | Un | Descrição | Rendimento | Preço | Importância |
|---|---|---|---|---|---|
| mt41ing050o | m | Manga para cabos de 6x0,22+2x0,75 mm², livre de halogéneos, reacção ao fogo classe Dca segundo NP EN 50575. (material) | 1.000 | 419.44 | 419.44 |
| mo006 | h | Oficial de 1ª instalador de redes e equipamentos de detecção e segurança. (mão de obra) | 0.021 | 1084.69 | 22.78 |
| mo105 | h | Ajudante de instalador de redes e equipamentos de detecção e segurança. (mão de obra) | 0.021 | 619.46 | 13.01 |
| % | % | Custos directos complementares | 2 % | 455.23 | 9.10 |
|  |  | Custos directos |  |  | 464.33 |
