# Contacto magnético de superfície

- Propriedade do ficheiro: CYPE INGENIEROS, S.A.
- Formato: FIEBDC-3/2002
- Âmbito geográfico: Angola
- Moeda: AOA
- Custos indirectos: 3.00 %
- IVA: 18.00 %

## I Instalações

### ID Segurança

#### IDG Contactos magnéticos

**IDG010** Ud Contacto magnético de superfície.
Contacto magnético de superfície, abertura máxima da porta ou janela para activar o contacto 15 mm, com carcaça de alumínio, protecção anti-abertura e contacto normalmente encerrado. Instalação em porta ou janela. Inclusive elementos de fixação.
Inclui: Marcação. Fixação à superfície suporte. Ligação e verificação do seu correcto funcionamento.
Critério de medição de projecto: Número de unidades previstas, segundo documentação gráfica de Projecto.
Critério de medição de obra: Medir-se-á o número de unidades realmente executadas segundo especificações de Projecto.

| Código | Un | Descrição | Rendimento | Preço | Importância |
|---|---|---|---|---|---|
| mt41ing150a | Ud | Contacto magnético de superfície, abertura máxima da porta ou janela para activar o contacto 15 mm, com carcaça de alumínio, protecção anti-abertura e contacto normalmente encerrado, para instalar em portas e janelas. Inclusive elementos de fixação. (material) | 1.000 | 21002.54 | 21002.54 |
| mo006 | h | Oficial de 1ª instalador de redes e equipamentos de detecção e segurança. (mão de obra) | 0.282 | 1084.69 | 305.88 |
| mo105 | h | Ajudante de instalador de redes e equipamentos de detecção e segurança. (mão de obra) | 0.282 | 619.46 | 174.69 |
| % | % | Custos directos complementares | 2 % | 21483.11 | 429.66 |
|  |  | Custos directos |  |  | 21912.77 |
