# Detector de inundação, autónomo

- Propriedade do ficheiro: CYPE INGENIEROS, S.A.
- Formato: FIEBDC-3/2002
- Âmbito geográfico: Angola
- Moeda: AOA
- Custos indirectos: 3.00 %
- IVA: 18.00 %

## I Instalações

### ID Segurança

#### IDI Detectores de inundação

**IDI100** Ud Detector de inundação, autónomo.
Detector de inundação, autónomo, para alimentação a 230 V, de 130x70x50 mm, com carcaça de ABS, leds que indicam o estado de funcionamento, sinal óptico intermitente em caso de alarme, relé com contactos livres de tensão, com possibilidade de ligar até 3 sondas de detecção de fugas de água. Inclusive elementos de fixação.
Critérios considerados na determinação do preço da unidade de obra: O preço não inclui a sonda de detecção de fugas de água.
Inclui: Colocação e fixação. Montagem, ligação e verificação do seu correcto funcionamento.
Critério de medição de projecto: Número de unidades previstas, segundo documentação gráfica de Projecto.
Critério de medição de obra: Medir-se-á o número de unidades realmente executadas segundo especificações de Projecto.

| Código | Un | Descrição | Rendimento | Preço | Importância |
|---|---|---|---|---|---|
| mt41die150a | Ud | Detector de inundação, autónomo, para alimentação a 230 V, de 130x70x50 mm, com carcaça de ABS, leds que indicam o estado de funcionamento, sinal óptico intermitente em caso de alarme, relé com contactos livres de tensão, com possibilidade de ligar até 3 sondas de detecção de fugas de água, com elementos de fixação. (material) | 1.000 | 54977.25 | 54977.25 |
| mo006 | h | Oficial de 1ª instalador de redes e equipamentos de detecção e segurança. (mão de obra) | 0.282 | 1084.69 | 305.88 |
| mo105 | h | Ajudante de instalador de redes e equipamentos de detecção e segurança. (mão de obra) | 0.282 | 619.46 | 174.69 |
| % | % | Custos directos complementares | 2 % | 55457.82 | 1109.16 |
|  |  | Custos directos |  |  | 56566.98 |
