# Teclado via rádio

- Propriedade do ficheiro: CYPE INGENIEROS, S.A.
- Formato: FIEBDC-3/2002
- Âmbito geográfico: Angola
- Moeda: AOA
- Custos indirectos: 3.00 %
- IVA: 18.00 %

## I Instalações

### ID Segurança

#### IDR Centrais de intrusão via rádio

**IDR030** Ud Teclado via rádio.
Teclado de comunicação via rádio, de 110x214x35 mm, com ecrã LCD retroiluminado, teclado retroiluminado, duas teclas de emergência, protecção anti-abertura e quatro baterias de litio de 3 V. Inclusive elementos de fixação.
Inclui: Marcação. Fixação ao paramento. Montagem, ligação e verificação do seu correcto funcionamento.
Critério de medição de projecto: Número de unidades previstas, segundo documentação gráfica de Projecto.
Critério de medição de obra: Medir-se-á o número de unidades realmente executadas segundo especificações de Projecto.

| Código | Un | Descrição | Rendimento | Preço | Importância |
|---|---|---|---|---|---|
| mt41ing230a | Ud | Teclado de comunicação via rádio, de 110x214x35 mm, com ecrã LCD retroiluminado, teclado retroiluminado, duas teclas de emergência, protecção anti-abertura e quatro baterias de litio de 3 V. Inclusive elementos de fixação. (material) | 1.000 | 221700.42 | 221700.42 |
| mo006 | h | Oficial de 1ª instalador de redes e equipamentos de detecção e segurança. (mão de obra) | 0.141 | 1084.69 | 152.94 |
| mo105 | h | Ajudante de instalador de redes e equipamentos de detecção e segurança. (mão de obra) | 0.141 | 619.46 | 87.34 |
| % | % | Custos directos complementares | 2 % | 221940.70 | 4438.81 |
|  |  | Custos directos |  |  | 226379.51 |
