# Portinhola

- Propriedade do ficheiro: CYPE INGENIEROS, S.A.
- Formato: FIEBDC-3/2002
- Âmbito geográfico: Angola
- Moeda: AOA
- Custos indirectos: 3.00 %
- IVA: 18.00 %

## I Instalações

### IE Eléctricas

#### IEC Caixas gerais de protecção

**IEC025** Ud Portinhola.
Fornecimento e instalação no interior de nicho mural de portinhola tipo P400, de chapa electrozincada de 415x620x230 mm de dimensões exteriores, com graus de protecção IP45 e IK10, segundo IEC 60439. Normalizada pela empresa abastecedora e preparada para ramal subterrâneo trifásico. Inclusive aro de 520x645 mm, elementos de fixação, bornes de ligação, base para fusíveis de tamanho 2 e fusíveis de facas para protecção do ramal. Totalmente montada, ligada e testada.
Inclui: Marcação. Colocação e fixação da caixa. Fixação do aro. Ligação.
Critério de medição de projecto: Número de unidades previstas, segundo documentação gráfica de Projecto.
Critério de medição de obra: Medir-se-á o número de unidades realmente executadas segundo especificações de Projecto.

| Código | Un | Descrição | Rendimento | Preço | Importância |
|---|---|---|---|---|---|
| mt35ccp010h | Ud | Portinhola tipo P400 para ramal subterrâneo trifásico, de chapa electrozincada de 415x620x230 mm de dimensões exteriores, com graus de protecção IP45 e IK10, segundo IEC 60439. Inclusive base para fusíveis de tamanho 2 e fusíveis de facas para protecção do ramal. Normalizada pela empresa abastecedora. (material) | 1.000 | 216202.69 | 216202.69 |
| mt35ccp030b | Ud | Aro para portinhola P400, de chapa electrozincada, de 520x645 mm, com graus de protecção IP45 e IK10. (material) | 1.000 | 37681.04 | 37681.04 |
| mt35www010 | Ud | Material auxiliar para instalações eléctricas. (material) | 1.000 | 1828.46 | 1828.46 |
| mo020 | h | Oficial de 1ª construção. (mão de obra) | 0.422 | 1055.59 | 445.46 |
| mo113 | h | Operário não qualificado construção. (mão de obra) | 0.422 | 596.70 | 251.81 |
| mo003 | h | Oficial de 1ª electricista. (mão de obra) | 0.704 | 1084.69 | 763.62 |
| mo102 | h | Ajudante de electricista. (mão de obra) | 0.704 | 619.46 | 436.10 |
| % | % | Custos directos complementares | 2 % | 257609.18 | 5152.18 |
|  |  | Custos directos |  |  | 262761.36 |
