# Estrutura suporte para módulo solar fotovoltaico, sobre cobertura plana

- Propriedade do ficheiro: CYPE INGENIEROS, S.A.
- Formato: FIEBDC-3/2002
- Âmbito geográfico: Angola
- Moeda: AOA
- Custos indirectos: 3.00 %
- IVA: 18.00 %

## I Instalações

### IE Eléctricas

#### IEF Solar fotovoltaica

**IEF002** Ud Estrutura suporte para módulo solar fotovoltaico, sobre cobertura plana.
Estrutura suporte para módulo solar fotovoltaico, de aço galvanizado, sobre cobertura plana. Inclusive acessórios de montagem e elementos de fixação.
Inclui: Marcação. Montagem e fixação.
Critério de medição de projecto: Número de unidades previstas, segundo documentação gráfica de Projecto.
Critério de medição de obra: Medir-se-á o número de unidades realmente executadas segundo especificações de Projecto.

| Código | Un | Descrição | Rendimento | Preço | Importância |
|---|---|---|---|---|---|
| mt35sol005 | Ud | Estrutura suporte para módulo solar fotovoltaico, de aço galvanizado, para cobertura plana, com acessórios de montagem e elementos de fixação. (material) | 1.000 | 86481.08 | 86481.08 |
| mo003 | h | Oficial de 1ª electricista. (mão de obra) | 0.357 | 1084.69 | 387.23 |
| mo102 | h | Ajudante de electricista. (mão de obra) | 0.357 | 619.46 | 221.15 |
| % | % | Custos directos complementares | 2 % | 87089.46 | 1741.79 |
|  |  | Custos directos |  |  | 88831.25 |
