# Pente anti-pássaros para protecção dos módulos solares fotovoltaicos

- Propriedade do ficheiro: CYPE INGENIEROS, S.A.
- Formato: FIEBDC-3/2002
- Âmbito geográfico: Angola
- Moeda: AOA
- Custos indirectos: 3.00 %
- IVA: 18.00 %

## I Instalações

### IE Eléctricas

#### IEF Solar fotovoltaica

**IEF008** m Pente anti-pássaros para protecção dos módulos solares fotovoltaicos.
Pente anti-pássaros, de polietileno de alta densidade (PEAD/HDPE), de 125 mm de altura, cor preto, com alta resistência a agentes atmosféricos e aos raios UV, para protecção dos módulos solares fotovoltaicos. Inclusive elementos de fixação.
Inclui: Colocação e fixação.
Critério de medição de projecto: Comprimento medido segundo documentação gráfica de Projecto.
Critério de medição de obra: Medir-se-á o comprimento realmente executado segundo especificações de Projecto.

| Código | Un | Descrição | Rendimento | Preço | Importância |
|---|---|---|---|---|---|
| mt41avm010a | m | Pente anti-pássaros, de polietileno de alta densidade (PEAD/HDPE), de 125 mm de altura, cor preto, com alta resistência a agentes atmosféricos e aos raios UV, fornecido em barras de 0,5 m de comprimento, para protecção dos módulos solares fotovoltaicos, com elementos de fixação. (material) | 1.100 | 9826.72 | 10809.39 |
| mo003 | h | Oficial de 1ª electricista. (mão de obra) | 0.114 | 1084.69 | 123.65 |
| % | % | Custos directos complementares | 2 % | 10933.04 | 218.66 |
|  |  | Custos directos |  |  | 11151.70 |
