# Módulo solar fotovoltaico integrado em parapeito

- Propriedade do ficheiro: CYPE INGENIEROS, S.A.
- Formato: FIEBDC-3/2002
- Âmbito geográfico: Angola
- Moeda: AOA
- Custos indirectos: 3.00 %
- IVA: 18.00 %

## I Instalações

### IE Eléctricas

#### IEF Solar fotovoltaica

**IEF210** Ud Módulo solar fotovoltaico integrado em parapeito.
Módulo solar fotovoltaico de células de silício monocristalino, potência máxima (Wp) 65 W, tensão a máxima potência (Vmp) 6,91 V, intensidade a máxima potência (Imp) 9,45 A, tensão em circuito aberto (Voc) 8,14 V, intensidade de curto-circuito (Isc) 9,92 A, eficiência 15,56%, 12 células de 156x156 mm, vidro exterior temperado de 6 mm de espessura, camada adesiva de polivinil butiral (PVB), camada posterior de vidro temperado de 6 mm de espessura, temperatura de trabalho -40°C até 85°C, dimensões 700x600x14 mm, resistência à carga do vento 245 kg/m², resistência à carga da neve 551 kg/m², peso 13,94 kg, com caixa de ligações com díodos, cabos polarizados de 4 mm² de secção e 900 mm de comprimento e conectores MC4. Instalação em parapeito. Inclusive acessórios de montagem e material de ligação eléctrica.
Critérios considerados na determinação do preço da unidade de obra: O preço não inclui a estrutura suporte.
Inclui: Montagem, ligação e verificação do seu correcto funcionamento.
Critério de medição de projecto: Número de unidades previstas, segundo documentação gráfica de Projecto.
Critério de medição de obra: Medir-se-á o número de unidades realmente executadas segundo especificações de Projecto.

| Código | Un | Descrição | Rendimento | Preço | Importância |
|---|---|---|---|---|---|
| mt35sol210aa | Ud | Módulo solar fotovoltaico de células de silício monocristalino, para integração em parapeito, potência máxima (Wp) 65 W, tensão a máxima potência (Vmp) 6,91 V, intensidade a máxima potência (Imp) 9,45 A, tensão em circuito aberto (Voc) 8,14 V, intensidade de curto-circuito (Isc) 9,92 A, eficiência 15,56%, 12 células de 156x156 mm, vidro exterior temperado de 6 mm de espessura, camada adesiva de polivinil butiral (PVB), camada posterior de vidro temperado de 6 mm de espessura, temperatura de trabalho -40°C até 85°C, dimensões 700x600x14 mm, resistência à carga do vento 245 kg/m², resistência à carga da neve 551 kg/m², peso 13,94 kg, com caixa de ligações com díodos, cabos polarizados de 4 mm² de secção e 900 mm de comprimento e conectores MC4. (material) | 1.000 | 214210.53 | 214210.53 |
| mo003 | h | Oficial de 1ª electricista. (mão de obra) | 0.228 | 1084.69 | 247.31 |
| mo102 | h | Ajudante de electricista. (mão de obra) | 0.228 | 619.46 | 141.24 |
| % | % | Custos directos complementares | 2 % | 214599.08 | 4291.98 |
|  |  | Custos directos |  |  | 218891.06 |
