# Tomada de áudio, vídeo, voz e dados, encastrada

- Propriedade do ficheiro: CYPE INGENIEROS, S.A.
- Formato: FIEBDC-3/2002
- Âmbito geográfico: Angola
- Moeda: AOA
- Custos indirectos: 3.00 %
- IVA: 18.00 %

## I Instalações

### IE Eléctricas

#### IEM Mecanismos

**IEM115** Ud Tomada de áudio, vídeo, voz e dados, encastrada.
Tomada USB 2.0, de um módulo, com tampa, de cor branca. Instalação encastrada.
Critérios considerados na determinação do preço da unidade de obra: O preço não inclui a caixa para mecanismo encastrado nem o espelho.
Inclui: Montagem, ligação e verificação do seu correcto funcionamento.
Critério de medição de projecto: Número de unidades previstas, segundo documentação gráfica de Projecto.
Critério de medição de obra: Medir-se-á o número de unidades realmente executadas segundo especificações de Projecto.

| Código | Un | Descrição | Rendimento | Preço | Importância |
|---|---|---|---|---|---|
| mt40gbg710a | Ud | Tomada USB 2.0, de um módulo, para encastrar, com tampa, de cor branca. (material) | 1.000 | 22139.79 | 22139.79 |
| mo003 | h | Oficial de 1ª electricista. (mão de obra) | 0.253 | 1057.30 | 267.50 |
| % | % | Custos directos complementares | 2 % | 22407.29 | 448.15 |
|  |  | Custos directos |  |  | 22855.44 |
