# Detector de presença, encastrado

- Propriedade do ficheiro: CYPE INGENIEROS, S.A.
- Formato: FIEBDC-3/2002
- Âmbito geográfico: Angola
- Moeda: AOA
- Custos indirectos: 3.00 %
- IVA: 18.00 %

## I Instalações

### IE Eléctricas

#### IEM Mecanismos

**IEM120** Ud Detector de presença, encastrado.
Detector de presença, gama básica formado por mecanismo de comutação para automatização do sistema de iluminação e detector de presença de material termoplástico cor branca acabamento brilhante. Instalação encastrada.
Critérios considerados na determinação do preço da unidade de obra: O preço não inclui a caixa para mecanismo encastrado nem o espelho.
Inclui: Montagem, ligação e verificação do seu correcto funcionamento.
Critério de medição de projecto: Número de unidades previstas, segundo documentação gráfica de Projecto.
Critério de medição de obra: Medir-se-á o número de unidades realmente executadas segundo especificações de Projecto.

| Código | Un | Descrição | Rendimento | Preço | Importância |
|---|---|---|---|---|---|
| mt34gir090a | Ud | Mecanismo de comutação para automatização do sistema de iluminação, tensão de alimentação 230 V, para encastrar. (material) | 1.000 | 104121.98 | 104121.98 |
| mt34gir091ab | Ud | Detector de presença de material termoplástico cor branca acabamento brilhante, regulável em sensibilidade lumínica, ângulo de detecção de 180° com alcance frontal de 32 m e lateral de 19 m, e altura máxima de instalação 1,1 m. (material) | 1.000 | 85740.43 | 85740.43 |
| mo003 | h | Oficial de 1ª electricista. (mão de obra) | 0.211 | 1084.69 | 228.87 |
| % | % | Custos directos complementares | 2 % | 190091.28 | 3801.83 |
|  |  | Custos directos |  |  | 193893.11 |
