# Espelho de mecanismos encastrados

- Propriedade do ficheiro: CYPE INGENIEROS, S.A.
- Formato: FIEBDC-3/2002
- Âmbito geográfico: Angola
- Moeda: AOA
- Custos indirectos: 3.00 %
- IVA: 18.00 %

## I Instalações

### IE Eléctricas

#### IEM Mecanismos

**IEM150** Ud Espelho de mecanismos encastrados.
Espelho para um elemento, gama média, de cor branca.
Inclui: Marcação. Montagem.
Critério de medição de projecto: Número de unidades previstas, segundo documentação gráfica de Projecto.
Critério de medição de obra: Medir-se-á o número de unidades realmente executadas segundo especificações de Projecto.

| Código | Un | Descrição | Rendimento | Preço | Importância |
|---|---|---|---|---|---|
| mt33gmg950a | Ud | Espelho para um elemento, gama média, de cor branca. (material) | 1.000 | 3043.89 | 3043.89 |
| mo003 | h | Oficial de 1ª electricista. (mão de obra) | 0.056 | 1084.69 | 60.74 |
| % | % | Custos directos complementares | 2 % | 3104.63 | 62.09 |
|  |  | Custos directos |  |  | 3166.72 |
