# Base de tomada de corrente estanque, encastrada

- Propriedade do ficheiro: CYPE INGENIEROS, S.A.
- Formato: FIEBDC-3/2002
- Âmbito geográfico: Angola
- Moeda: AOA
- Custos indirectos: 3.00 %
- IVA: 18.00 %

## I Instalações

### IE Eléctricas

#### IEM Mecanismos

**IEM061** Ud Base de tomada de corrente estanque, encastrada.
Base de tomada de corrente estanque com tampa abatível com grau de protecção IP44, bipolar com contacto de terra (2P+T), tipo Schuko, de intensidade atribuída 16 A, tensão atribuída 250 V, gama básica formado por mecanismo para base de tomada de corrente com contacto de terra (2P+T), tipo Schuko, com tampa abatível com símbolo, obturador para protecção infantil e ligação através de bornes com parafuso, com embelezador de material termoplástico cor branca acabamento brilhante, kit de juntas para obter um grau de protecção IP44 e espelho para um elemento de material termoplástico cor branca acabamento brilhante. Instalação encastrada.
Critérios considerados na determinação do preço da unidade de obra: O preço não inclui a caixa para mecanismo encastrado.
Inclui: Montagem, ligação e verificação do seu correcto funcionamento.
Critério de medição de projecto: Número de unidades previstas, segundo documentação gráfica de Projecto.
Critério de medição de obra: Medir-se-á o número de unidades realmente executadas segundo especificações de Projecto.

| Código | Un | Descrição | Rendimento | Preço | Importância |
|---|---|---|---|---|---|
| mt33gir074ab | Ud | Mecanismo para base de tomada de corrente com contacto de terra (2P+T), tipo Schuko, com tampa abatível com símbolo, obturador para protecção infantil e ligação através de bornes com parafuso, com embelezador de material termoplástico cor branca acabamento brilhante, intensidade atribuída 16 A, tensão atribuída 250 V, para encastrar. (material) | 1.000 | 22031.36 | 22031.36 |
| mt33gir075a | Ud | Kit de juntas para obter um grau de protecção IP44, para base de tomada de corrente com tampa abatível. (material) | 1.000 | 4432.77 | 4432.77 |
| mt33gir001aae | Ud | Espelho para um elemento de material termoplástico cor branca acabamento brilhante. (material) | 1.000 | 5239.83 | 5239.83 |
| mo003 | h | Oficial de 1ª electricista. (mão de obra) | 0.338 | 1084.69 | 366.63 |
| % | % | Custos directos complementares | 2 % | 32070.59 | 641.41 |
|  |  | Custos directos |  |  | 32712.00 |
