# Base de tomada de corrente estanque, saliente

- Propriedade do ficheiro: CYPE INGENIEROS, S.A.
- Formato: FIEBDC-3/2002
- Âmbito geográfico: Angola
- Moeda: AOA
- Custos indirectos: 3.00 %
- IVA: 18.00 %

## I Instalações

### IE Eléctricas

#### IEM Mecanismos

**IEM066** Ud Base de tomada de corrente estanque, saliente.
Base de tomada de corrente com contacto de terra (2P+T), estanque, tipo Schuko, com grau de protecção IP55, monobloco, gama básica, intensidade atribuída 16 A, tensão atribuída 250 V, com tampa e caixa com tampa, de cor cinzento. Instalação saliente.
Inclui: Montagem, ligação e verificação do seu correcto funcionamento.
Critério de medição de projecto: Número de unidades previstas, segundo documentação gráfica de Projecto.
Critério de medição de obra: Medir-se-á o número de unidades realmente executadas segundo especificações de Projecto.

| Código | Un | Descrição | Rendimento | Preço | Importância |
|---|---|---|---|---|---|
| mt33gbg517a | Ud | Base de tomada de corrente com contacto de terra (2P+T), estanque, tipo Schuko, com grau de protecção IP55 segundo IEC 60439, monobloco, saliente, gama básica, intensidade atribuída 16 A, tensão atribuída 250 V, com tampa e caixa com tampa, de cor cinzento. (material) | 1.000 | 13985.10 | 13985.10 |
| mo003 | h | Oficial de 1ª electricista. (mão de obra) | 0.352 | 1084.69 | 381.81 |
| % | % | Custos directos complementares | 2 % | 14366.91 | 287.34 |
|  |  | Custos directos |  |  | 14654.25 |
