# Campainha encastrada

- Propriedade do ficheiro: CYPE INGENIEROS, S.A.
- Formato: FIEBDC-3/2002
- Âmbito geográfico: Angola
- Moeda: AOA
- Custos indirectos: 3.00 %
- IVA: 18.00 %

## I Instalações

### IE Eléctricas

#### IEM Mecanismos

**IEM090** Ud Campainha encastrada.
Campainha, gama básica, tensão de alimentação 230 V, com tampa com grelha, de cor branca e espelho para um elemento, de cor branca. Instalação encastrada.
Critérios considerados na determinação do preço da unidade de obra: O preço não inclui a caixa para mecanismo encastrado.
Inclui: Montagem, ligação e verificação do seu correcto funcionamento.
Critério de medição de projecto: Número de unidades previstas, segundo documentação gráfica de Projecto.
Critério de medição de obra: Medir-se-á o número de unidades realmente executadas segundo especificações de Projecto.

| Código | Un | Descrição | Rendimento | Preço | Importância |
|---|---|---|---|---|---|
| mt33gbg840a | Ud | Campainha para encastrar, gama básica, tensão nominal 230 V. (material) | 1.000 | 23176.68 | 23176.68 |
| mt33gbg845a | Ud | Tampa com grelha para campainha, gama básica, de cor branca. (material) | 1.000 | 2456.68 | 2456.68 |
| mt33gbg950a | Ud | Espelho para um elemento, gama básica, de cor branca. (material) | 1.000 | 2396.76 | 2396.76 |
| mo003 | h | Oficial de 1ª electricista. (mão de obra) | 0.267 | 1084.69 | 289.61 |
| % | % | Custos directos complementares | 2 % | 28319.73 | 566.39 |
|  |  | Custos directos |  |  | 28886.12 |
