# Calha protectora para alojamento de cabos eléctricos e de telecomunicação

- Propriedade do ficheiro: CYPE INGENIEROS, S.A.
- Formato: FIEBDC-3/2002
- Âmbito geográfico: Angola
- Moeda: AOA
- Custos indirectos: 3.00 %
- IVA: 18.00 %

## I Instalações

### IE Eléctricas

#### IEO Canalizações

**IEO030** m Calha protectora para alojamento de cabos eléctricos e de telecomunicação.
Calha protectora de PVC, cor cinzento RAL 7035, de 16x16 mm, propriedades eléctricas: isolante, não propagador da chama, com graus de protecção IP4X e IK08, estável contra os raios UV e com bom comportamento à intempérie e face à acção dos agentes químicos, com 1 compartimento.
Inclui: Marcação. Colocação e fixação.
Critério de medição de projecto: Comprimento medido segundo documentação gráfica de Projecto.
Critério de medição de obra: Medir-se-á o comprimento realmente executado segundo especificações de Projecto.

| Código | Un | Descrição | Rendimento | Preço | Importância |
|---|---|---|---|---|---|
| mt35une101aa | m | Calha protectora de PVC, cor cinzento RAL 7035, de 16x16 mm, propriedades eléctricas: isolante, não propagador da chama, com graus de protecção IP4X e IK08, estável contra os raios UV e com bom comportamento à intempérie e face à acção dos agentes químicos, segundo NP EN 50085-1, fornecida em tramos de 2 m de comprimento, com filme de protecção, para alojamento de cabos eléctricos e de telecomunicação. (material) | 1.000 | 2852.15 | 2852.15 |
| op00ato010 |  | Aparafusadora. | 1.000 | 0.00 | 0.00 |
| op00mar010 |  | Martelo. | 1.000 | 0.00 | 0.00 |
| op00tal010 |  | Berbequim. | 1.000 | 0.00 | 0.00 |
| mo003 | h | Oficial de 1ª electricista. (mão de obra) | 0.141 | 1084.69 | 152.94 |
| mo102 | h | Ajudante de electricista. (mão de obra) | 0.070 | 619.46 | 43.36 |
| % | % | Custos directos complementares | 2 % | 3048.45 | 60.97 |
|  |  | Custos directos |  |  | 3109.42 |
