# Peça para calha protectora para alojamento de mecanismos e cabos eléctricos e de telecomunicação

- Propriedade do ficheiro: CYPE INGENIEROS, S.A.
- Formato: FIEBDC-3/2002
- Âmbito geográfico: Angola
- Moeda: AOA
- Custos indirectos: 3.00 %
- IVA: 18.00 %

## I Instalações

### IE Eléctricas

#### IEO Canalizações

**IEO036** Ud Peça para calha protectora para alojamento de mecanismos e cabos eléctricos e de telecomunicação.
Ângulo de PVC, cor branca RAL 9010, de 50x80 mm.
Inclui: Marcação. Colocação.
Critério de medição de projecto: Número de unidades previstas, segundo documentação gráfica de Projecto.
Critério de medição de obra: Medir-se-á o número de unidades realmente executadas segundo especificações de Projecto.

| Código | Un | Descrição | Rendimento | Preço | Importância |
|---|---|---|---|---|---|
| mt35une203aa | Ud | Ângulo de PVC, cor branca RAL 9010, de 50x80 mm, para colocar à pressão. (material) | 1.000 | 18646.80 | 18646.80 |
| op00ato010 |  | Aparafusadora. | 1.000 | 0.00 | 0.00 |
| mo003 | h | Oficial de 1ª electricista. (mão de obra) | 0.077 | 1084.69 | 83.52 |
| mo102 | h | Ajudante de electricista. (mão de obra) | 0.077 | 619.46 | 47.70 |
| % | % | Custos directos complementares | 2 % | 18778.02 | 375.56 |
|  |  | Custos directos |  |  | 19153.58 |
