# Rede de terra para estrutura

- Propriedade do ficheiro: CYPE INGENIEROS, S.A.
- Formato: FIEBDC-3/2002
- Âmbito geográfico: Angola
- Moeda: AOA
- Custos indirectos: 3.00 %
- IVA: 18.00 %

## I Instalações

### IE Eléctricas

#### IEP Sistemas de terra

**IEP010** Ud Rede de terra para estrutura.
Rede de terra para estrutura de betão do edifício composta por 80 m de cabo condutor de cobre nu recozido de 25 mm² de secção para a linha principal de tomada de terra do edifício, enterrado a uma profundidade mínima de 80 cm, 10 m de cabo condutor de cobre nu recozido de 25 mm² de secção para a linha de ligação de tomada de terra dos pilares de betão a ligar e 2 varetas para rede de tomada de terra formada por peça de aço cobreado com banho electrolítico de 15 mm de diâmetro e 2 m de comprimento, enterrada a uma profundidade mínima de 80 cm. Incluindo, conectores tipo grampo, soldaduras aluminotérmicas, caixa de verificação e ponte de teste. Totalmente montada, ligada e testada.
Inclui: Marcação. Ligações do eléctrodo e da linha de ligação. Montagem do ponto de ligação à terra. Marcação da linha principal de terra. Fixação. Marcação de derivações de terra. Ligações das derivações. Ligação à massa da rede.
Critério de medição de projecto: Número de unidades previstas, segundo documentação gráfica de Projecto.
Critério de medição de obra: Medir-se-á o número de unidades realmente executadas segundo especificações de Projecto.

| Código | Un | Descrição | Rendimento | Preço | Importância |
|---|---|---|---|---|---|
| mt35ttc010a | m | Condutor de cobre nu, de 25 mm². (material) | 90.000 | 1606.07 | 144546.30 |
| mt35tte010b | Ud | Eléctrodo para rede de terra cobreado com 300 µm, fabricado em aço, de 15 mm de diâmetro e 2 m de comprimento. (material) | 2.000 | 22237.99 | 44475.98 |
| mt35tta040 | Ud | Conector tipo grampo para ligação de vareta. (material) | 4.000 | 1235.44 | 4941.76 |
| mt35tts010b | Ud | Soldadura aluminotérmica do cabo condutor a secção circular. (material) | 4.000 | 5102.38 | 20409.52 |
| mt35tta010 | Ud | Caixa de polipropileno para tomada de terra, de 300x300 mm, com tampa amovível. (material) | 1.000 | 91422.85 | 91422.85 |
| mt35tta030 | Ud | Ponte para comprovação de ligação à terra de la instalação eléctrica. (material) | 1.000 | 56830.42 | 56830.42 |
| mt35www020 | Ud | Material auxiliar para instalações de tomada de terra. (material) | 1.000 | 1420.76 | 1420.76 |
| mo003 | h | Oficial de 1ª electricista. (mão de obra) | 4.775 | 1084.69 | 5179.39 |
| mo102 | h | Ajudante de electricista. (mão de obra) | 4.775 | 619.46 | 2957.92 |
| % | % | Custos directos complementares | 2 % | 372184.90 | 7443.70 |
|  |  | Custos directos |  |  | 379628.60 |
