# Bateria de condensadores

- Propriedade do ficheiro: CYPE INGENIEROS, S.A.
- Formato: FIEBDC-3/2002
- Âmbito geográfico: Angola
- Moeda: AOA
- Custos indirectos: 3.00 %
- IVA: 18.00 %

## I Instalações

### IE Eléctricas

#### IEQ Equipamentos para corrigir o factor de potência

**IEQ020** Ud Bateria de condensadores.
Bateria automática de condensadores, para 21 kVAr de potência reactiva, de 3 escalões com uma relação de potência entre condensadores de 1:2:2, para alimentação trifásica a 400 V de tensão e 50 Hz de frequência, composta por armário metálico com grau de protecção IP21, de 290x170x464 mm; condensadores; regulador de energia reactiva com ecrã de cristal liquido; contactores com bloco de pré-inserção e resistência de descarga rápida; e fusíveis de alto poder de corte. Inclusive acessórios necessários para a sua correcta instalação.
Inclui: Montagem e fixação. Ligação e colocação em funcionamento.
Critério de medição de projecto: Número de unidades previstas, segundo documentação gráfica de Projecto.
Critério de medição de obra: Medir-se-á o número de unidades realmente executadas segundo especificações de Projecto.

| Código | Un | Descrição | Rendimento | Preço | Importância |
|---|---|---|---|---|---|
| mt35pci100d1d1 | Ud | Bateria automática de condensadores, para 21 kVAr de potência reactiva, de 3 escalões com uma relação de potência entre condensadores de 1:2:2, para alimentação trifásica a 400 V de tensão e 50 Hz de frequência, composta por armário metálico com grau de protecção IP21, de 290x170x464 mm; condensadores; regulador de energia reactiva com ecrã de cristal liquido; contactores com bloco de pré-inserção e resistência de descarga rápida; e fusíveis de alto poder de corte. (material) | 1.000 | 1730419.49 | 1730419.49 |
| mo003 | h | Oficial de 1ª electricista. (mão de obra) | 2.897 | 1057.30 | 3063.00 |
| mo102 | h | Ajudante de electricista. (mão de obra) | 2.897 | 603.82 | 1749.27 |
| % | % | Custos directos complementares | 2 % | 1735231.76 | 34704.64 |
|  |  | Custos directos |  |  | 1769936.40 |
