# Coluna

- Propriedade do ficheiro: CYPE INGENIEROS, S.A.
- Formato: FIEBDC-3/2002
- Âmbito geográfico: Angola
- Moeda: AOA
- Custos indirectos: 3.00 %
- IVA: 18.00 %

## I Instalações

### IE Eléctricas

#### IES Instalação colectiva

**IES010** m Coluna.
Coluna da instalação colectiva, fixa na superfície, desde o quadro de colunas ou uma caixa de colunas até uma caixa de coluna, formada por cabos unipolares com condutores de cobre, XV Eca 3x50+2G25 mm², sendo a sua tensão nominal de 0,6/1 kV, em calha protectora de PVC rígido de 40x110 mm. Inclusive acessórios e elementos de fixação. Totalmente montada, ligada e testada.
Inclui: Marcação e traçado da linha. Colocação e fixação da calha protectora. Colocação de cabos. Ligação.
Critério de medição de projecto: Comprimento medido segundo documentação gráfica de Projecto.
Critério de medição de obra: Medir-se-á o comprimento realmente executado segundo especificações de Projecto.

| Código | Un | Descrição | Rendimento | Preço | Importância |
|---|---|---|---|---|---|
| mt35ait040bg | m | Calha protectora de PVC rígido, de 40x110 mm, para alojamento de cabos eléctricos, inclusive acessórios. Segundo NP EN 50085-1, com grau de protecção IP4X segundo NP EN 60529. (material) | 1.000 | 21960.35 | 21960.35 |
| mt35cep050i | m | Cabo unipolar XV, sendo a sua tensão nominal de 0,6/1 kV, reacção ao fogo classe Eca segundo NP EN 50575, com condutor multifilar de cobre classe 2 de 50 mm² de secção, com isolamento de polietileno reticulado e bainha exterior de PVC. Segundo IEC 60502-1. (material) | 3.000 | 7982.70 | 23948.10 |
| mt35cep050g | m | Cabo unipolar XV, sendo a sua tensão nominal de 0,6/1 kV, reacção ao fogo classe Eca segundo NP EN 50575, com condutor multifilar de cobre classe 2 de 25 mm² de secção, com isolamento de polietileno reticulado e bainha exterior de PVC. Segundo IEC 60502-1. (material) | 2.000 | 4292.95 | 8585.90 |
| mt35www010 | Ud | Material auxiliar para instalações eléctricas. (material) | 0.200 | 1759.72 | 351.94 |
| op00ato010 |  | Aparafusadora. | 1.000 | 0.00 | 0.00 |
| op00mar010 |  | Martelo. | 1.000 | 0.00 | 0.00 |
| op00tal010 |  | Berbequim. | 1.000 | 0.00 | 0.00 |
| mo003 | h | Oficial de 1ª electricista. (mão de obra) | 0.176 | 1057.30 | 186.08 |
| mo102 | h | Ajudante de electricista. (mão de obra) | 0.162 | 603.82 | 97.82 |
| % | % | Custos directos complementares | 2 % | 55130.19 | 1102.60 |
|  |  | Custos directos |  |  | 56232.79 |
