# Guarda-motor modular

- Propriedade do ficheiro: CYPE INGENIEROS, S.A.
- Formato: FIEBDC-3/2002
- Âmbito geográfico: Angola
- Moeda: AOA
- Custos indirectos: 3.00 %
- IVA: 18.00 %

## I Instalações

### IE Eléctricas

#### IEX Aparelhagem

**IEX080** Ud Guarda-motor modular.
Guarda-motor com comando manual local, de 2,5 módulos, tripolar (3P), ajuste da intensidade de disparo térmico entre 4 e 6,3 A, poder de corte 100 kA, de 44,5x91,3x66 mm, montagem sobre calha DIN (35 mm) e encaixe por clique na calha. Totalmente montado, ligado e testado.
Inclui: Montagem e ligação do elemento.
Critério de medição de projecto: Número de unidades previstas, segundo documentação gráfica de Projecto.
Critério de medição de obra: Medir-se-á o número de unidades realmente executadas segundo especificações de Projecto.

| Código | Un | Descrição | Rendimento | Preço | Importância |
|---|---|---|---|---|---|
| mt35amc150ii | Ud | Guarda-motor com comando manual local, de 2,5 módulos, tripolar (3P), ajuste da intensidade de disparo térmico entre 4 e 6,3 A, poder de corte 100 kA, de 44,5x91,3x66 mm, montagem sobre calha DIN (35 mm) e encaixe por clique na calha, segundo EN 60947-2. (material) | 1.000 | 83700.11 | 83700.11 |
| mo003 | h | Oficial de 1ª electricista. (mão de obra) | 0.479 | 1057.30 | 506.45 |
| % | % | Custos directos complementares | 2 % | 84206.56 | 1684.13 |
|  |  | Custos directos |  |  | 85890.69 |
