# Telerruptor modular

- Propriedade do ficheiro: CYPE INGENIEROS, S.A.
- Formato: FIEBDC-3/2002
- Âmbito geográfico: Angola
- Moeda: AOA
- Custos indirectos: 3.00 %
- IVA: 18.00 %

## I Instalações

### IE Eléctricas

#### IEX Aparelhagem

**IEX100** Ud Telerruptor modular.
Telerruptor de 1 módulo, bipolar (2P), de 16 A. Totalmente montado, ligado e testado.
Inclui: Montagem e ligação do elemento.
Critério de medição de projecto: Número de unidades previstas, segundo documentação gráfica de Projecto.
Critério de medição de obra: Medir-se-á o número de unidades realmente executadas segundo especificações de Projecto.

| Código | Un | Descrição | Rendimento | Preço | Importância |
|---|---|---|---|---|---|
| mt35cgm032a | Ud | Telerruptor de 1 módulo, bipolar (2P), de 16 A, inclusive acessórios de montagem, segundo EN 60669-1 e EN 60669-2-2. (material) | 1.000 | 51109.73 | 51109.73 |
| mo003 | h | Oficial de 1ª electricista. (mão de obra) | 0.352 | 1057.30 | 372.17 |
| % | % | Custos directos complementares | 2 % | 51481.90 | 1029.64 |
|  |  | Custos directos |  |  | 52511.54 |
