# Válvula limitadora de pressão

- Propriedade do ficheiro: CYPE INGENIEROS, S.A.
- Formato: FIEBDC-3/2002
- Âmbito geográfico: Angola
- Moeda: AOA
- Custos indirectos: 3.00 %
- IVA: 18.00 %

## I Instalações

### IF Abastecimento de água

#### IFB Ramais de introdução

**IFB030** Ud Válvula limitadora de pressão.
Válvula limitadora de pressão de latão, de 1/2" DN 15 mm de diâmetro, pressão máxima de entrada de 15 bar e pressão de saída regulável entre 1 e 4 bar, com duas válvulas de seccionamento adufa de latão fundido e filtro de retenção de resíduos de latão. Inclusive manómetro, elementos de montagem e acessórios necessários para o seu correcto funcionamento.
Inclui: Marcação. Colocação e ligação das válvulas de seccionamento. Colocação e ligação do filtro. Colocação e ligação da válvula limitadora. Verificação do seu correcto funcionamento.
Critério de medição de projecto: Número de unidades previstas, segundo documentação gráfica de Projecto.
Critério de medição de obra: Medir-se-á o número de unidades realmente executadas segundo especificações de Projecto.

| Código | Un | Descrição | Rendimento | Preço | Importância |
|---|---|---|---|---|---|
| mt37svl010a | Ud | Válvula limitadora de pressão de latão, de 1/2" DN 15 mm de diâmetro, pressão máxima de entrada de 15 bar e pressão de saída regulável entre 1 e 4 bar, temperatura máxima de 80°C, com racores. (material) | 1.000 | 24264.11 | 24264.11 |
| mt42www041 | Ud | Manómetro com banho de glicerina e diâmetro de esfera de 100 mm, com tomada vertical, para montagem roscado de 1/4", escala de pressão de 0 a 10 bar. (material) | 1.000 | 53482.37 | 53482.37 |
| mt37svc010a | Ud | Válvula adufa de latão fundido, para enroscar, de 1/2". (material) | 2.000 | 6123.73 | 12247.46 |
| mt37www060b | Ud | Filtro de retenção de resíduos de latão, com peneiro de aço inoxidável com perfurações de 0,4 mm de diâmetro, com rosca de 1/2", para uma pressão máxima de funcionamento de 16 bar e uma temperatura máxima de 110°C. (material) | 1.000 | 5201.22 | 5201.22 |
| mt37www010 | Ud | Material auxiliar para instalações de abastecimento de água. (material) | 1.000 | 1729.63 | 1729.63 |
| mo008 | h | Oficial de 1ª canalizador. (mão de obra) | 0.246 | 1084.69 | 266.83 |
| mo107 | h | Ajudante de canalizador. (mão de obra) | 0.246 | 619.46 | 152.39 |
| % | % | Custos directos complementares | 2 % | 97344.01 | 1946.88 |
|  |  | Custos directos |  |  | 99290.89 |
