# Válvula misturadora

- Propriedade do ficheiro: CYPE INGENIEROS, S.A.
- Formato: FIEBDC-3/2002
- Âmbito geográfico: Angola
- Moeda: AOA
- Custos indirectos: 3.00 %
- IVA: 18.00 %

## I Instalações

### IF Abastecimento de água

#### IFW Elementos

**IFW080** Ud Válvula misturadora.
Válvula misturadora para regulação da temperatura, de latão niquelado, caudal médio de 45 l/min a 3 bar de pressão, pressão máxima de trabalho de 6 bar, com comando de regulação da temperatura entre 30°C e 60°C, entradas e saída roscadas fêmea de 3/4" de diâmetro. Instalação em superfície.
Inclui: Marcação. Colocação. Ligação e verificação do seu correcto funcionamento.
Critério de medição de projecto: Número de unidades previstas, segundo documentação gráfica de Projecto.
Critério de medição de obra: Medir-se-á o número de unidades realmente executadas segundo especificações de Projecto.

| Código | Un | Descrição | Rendimento | Preço | Importância |
|---|---|---|---|---|---|
| mt37avp020a | Ud | Válvula misturadora para regulação da temperatura, de latão niquelado, caudal médio de 45 l/min a 3 bar de pressão, pressão máxima de trabalho de 6 bar, com comando de regulação da temperatura entre 30°C e 60°C, entradas e saída roscadas fêmea de 3/4" de diâmetro, para instalar na superfície. (material) | 1.000 | 112767.62 | 112767.62 |
| mt37www010 | Ud | Material auxiliar para instalações de abastecimento de água. (material) | 1.000 | 1729.63 | 1729.63 |
| mo008 | h | Oficial de 1ª canalizador. (mão de obra) | 0.282 | 1084.69 | 305.88 |
| mo107 | h | Ajudante de canalizador. (mão de obra) | 0.282 | 619.46 | 174.69 |
| % | % | Custos directos complementares | 2 % | 114977.82 | 2299.56 |
|  |  | Custos directos |  |  | 117277.38 |
