# Depósito de gases de petróleo liquefeitos (GPL), enterrado

- Propriedade do ficheiro: CYPE INGENIEROS, S.A.
- Formato: FIEBDC-3/2002
- Âmbito geográfico: Angola
- Moeda: AOA
- Custos indirectos: 3.00 %
- IVA: 18.00 %

## I Instalações

### IG Gases combustíveis

#### IGD Depósitos

**IGD110** Ud Depósito de gases de petróleo liquefeitos (GPL), enterrado.
Depósito homologado de gases de petróleo liquefeitos (GPL), enterrado, de chapa de aço, de 1800 mm de diâmetro e 9237 mm de comprimento, com uma capacidade de 22200 litros. Incluindo caixa de aço inoxidável com tampa, indicador de nível, tubo de pesca para recolha de gás em fase líquida, conjunto de válvulas, manómetro, tampão de drenagem, acessórios de ligação, borne de tomada de terra e elemento de amarração.
Critérios considerados na determinação do preço da unidade de obra: O preço não inclui os trabalhos auxiliares, a tomada de terra nem o equipamento de protecção catódica.
Inclui: Marcação. Introdução do depósito no fosso. Fixação do depósito aos apoios. Colocação do elemento de amarração. Montagem, ligação e verificação do seu correcto funcionamento.
Critério de medição de projecto: Número de unidades previstas, segundo documentação gráfica de Projecto.
Critério de medição de obra: Medir-se-á o número de unidades realmente executadas segundo especificações de Projecto.

| Código | Un | Descrição | Rendimento | Preço | Importância |
|---|---|---|---|---|---|
| mt43dep015ig | Ud | Depósito homologado de gases de petróleo liquefeitos (GPL), enterrado, de chapa de aço, de 1800 mm de diâmetro e 9237 mm de comprimento, com uma capacidade de 22200 litros. Tratamento exterior: granalhagem SA 2 1/2, primário antioxidante e acabamento com esmalte de poliuretano cor preto. Inclusive caixa de aço inoxidável com tampa, boca de carga, indicador de nível magnético, tubo de pesca para recolha de gás em fase líquida, válvulas, manómetro, tampão de drenagem, acessórios de ligação, borne de tomada de terra e elementos de protecção segundo norma. (material) | 1.000 | 24154664.71 | 24154664.71 |
| mt43dep060q | Ud | Elemento de amarração formado por placas de ancoragem, tensores, grilhões, cabo de aço e protecção de juta alcatroada, para depósito de gases de petróleo liquefeitos (GPL), enterrado. (material) | 1.000 | 205698.10 | 205698.10 |
| mq04cag010c | h | Camião com grua de carga máxima 12 t. (equipamento) | 0.869 | 17245.66 | 14986.48 |
| mo010 | h | Oficial de 1ª instalador de gás. (mão de obra) | 32.650 | 1057.30 | 34520.85 |
| mo109 | h | Ajudante de instalador de gás. (mão de obra) | 32.650 | 603.82 | 19714.72 |
| % | % | Custos directos complementares | 2 % | 24429584.86 | 488591.70 |
|  |  | Custos directos |  |  | 24918176.56 |
