# Depósito de gases de petróleo liquefeitos (GPL), enterrado

- Propriedade do ficheiro: CYPE INGENIEROS, S.A.
- Formato: FIEBDC-3/2002
- Âmbito geográfico: Angola
- Moeda: AOA
- Custos indirectos: 3.00 %
- IVA: 18.00 %

## I Instalações

### IG Gases combustíveis

#### IGD Depósitos

**IGD110** Ud Depósito de gases de petróleo liquefeitos (GPL), enterrado.
Depósito homologado de gases de petróleo liquefeitos (GPL), enterrado, de chapa de aço, de 1000 mm de diâmetro e 1492 mm de comprimento, com uma capacidade de 1000 litros. Incluindo, indicador de nível, tubo de pesca para recolha de gás em fase líquida, conjunto de válvulas, manómetro, tampão de drenagem, acessórios de ligação, borne de tomada de terra e elemento de amarração.
Critérios considerados na determinação do preço da unidade de obra: O preço não inclui os trabalhos auxiliares, a tomada de terra nem o equipamento de protecção catódica.
Inclui: Marcação. Introdução do depósito no fosso. Fixação do depósito aos apoios. Colocação do elemento de amarração. Montagem, ligação e verificação do seu correcto funcionamento.
Critério de medição de projecto: Número de unidades previstas, segundo documentação gráfica de Projecto.
Critério de medição de obra: Medir-se-á o número de unidades realmente executadas segundo especificações de Projecto.

| Código | Un | Descrição | Rendimento | Preço | Importância |
|---|---|---|---|---|---|
| mt43dep015aa | Ud | Depósito homologado de gases de petróleo liquefeitos (GPL), enterrado, de chapa de aço, de 1000 mm de diâmetro e 1492 mm de comprimento, com uma capacidade de 1000 litros. Tratamento exterior: granalhagem SA 2 1/2, primário antioxidante e acabamento com esmalte de poliuretano cor preto. Inclusive, boca de carga, indicador de nível magnético, tubo de pesca para recolha de gás em fase líquida, válvulas, manómetro, tampão de drenagem, acessórios de ligação, borne de tomada de terra e elementos de protecção segundo norma. (material) | 1.000 | 4119907.12 | 4119907.12 |
| mt43dep060a | Ud | Elemento de amarração formado por placas de ancoragem, tensores, grilhões, cabo de aço e protecção de juta alcatroada, para depósito de gases de petróleo liquefeitos (GPL), enterrado. (material) | 1.000 | 74907.40 | 74907.40 |
| mq04cag010a | h | Camião com grua de carga máxima 6 t. (equipamento) | 0.290 | 14565.29 | 4223.93 |
| mo010 | h | Oficial de 1ª instalador de gás. (mão de obra) | 15.246 | 1057.30 | 16119.60 |
| mo109 | h | Ajudante de instalador de gás. (mão de obra) | 15.246 | 603.82 | 9205.84 |
| % | % | Custos directos complementares | 2 % | 4224363.89 | 84487.28 |
|  |  | Custos directos |  |  | 4308851.17 |
