# Regulador de gases de petróleo liquefeitos (GPL)

- Propriedade do ficheiro: CYPE INGENIEROS, S.A.
- Formato: FIEBDC-3/2002
- Âmbito geográfico: Angola
- Moeda: AOA
- Custos indirectos: 3.00 %
- IVA: 18.00 %

## I Instalações

### IG Gases combustíveis

#### IGW Elementos

**IGW005** Ud Regulador de gases de petróleo liquefeitos (GPL).
Regulador de pressão, de 40 kg/h de caudal nominal, de 0,5 a 4 bar de pressão de entrada e 37 mbar de pressão de saída.
Inclui: Montagem, ligação e verificação do seu correcto funcionamento.
Critério de medição de projecto: Número de unidades previstas, segundo documentação gráfica de Projecto.
Critério de medição de obra: Medir-se-á o número de unidades realmente executadas segundo especificações de Projecto.

| Código | Un | Descrição | Rendimento | Preço | Importância |
|---|---|---|---|---|---|
| mt43acr040a | Ud | Regulador de pressão, de 40 kg/h de caudal nominal, de 0,5 a 4 bar de pressão de entrada e 37 mbar de pressão de saída. (material) | 1.000 | 171955.64 | 171955.64 |
| mo010 | h | Oficial de 1ª instalador de gás. (mão de obra) | 0.352 | 1084.69 | 381.81 |
| mo109 | h | Ajudante de instalador de gás. (mão de obra) | 0.352 | 619.46 | 218.05 |
| % | % | Custos directos complementares | 2 % | 172555.50 | 3451.11 |
|  |  | Custos directos |  |  | 176006.61 |
