# Tubagem de aço inoxidável, com soldadura longitudinal, para gás

- Propriedade do ficheiro: CYPE INGENIEROS, S.A.
- Formato: FIEBDC-3/2002
- Âmbito geográfico: Angola
- Moeda: AOA
- Custos indirectos: 3.00 %
- IVA: 18.00 %

## I Instalações

### IH Tubagens para fluidos

#### IHA Tubagens de aço

**IHA610** m Tubagem de aço inoxidável, com soldadura longitudinal, para gás.
Tubagem para gás, formada por tubo de aço inoxidável com soldadura, de 28 mm de diâmetro e 0,8 mm de espessura (28x0,8). Instalação em superfície. Inclusive material auxiliar para montagem e fixação, acessórios e peças especiais.
Inclui: Marcação. Colocação e fixação de tubos, acessórios e peças especiais.
Critério de medição de projecto: Comprimento medido segundo documentação gráfica de Projecto.
Critério de medição de obra: Medir-se-á o comprimento realmente executado segundo especificações de Projecto.

| Código | Un | Descrição | Rendimento | Preço | Importância |
|---|---|---|---|---|---|
| mt08tai400e | Ud | Material auxiliar para montagem e fixação das tubagens de aço inoxidável com soldadura, de 28 mm de diâmetro. (material) | 1.000 | 42.14 | 42.14 |
| mt08tai010eg | m | Tubo de aço inoxidável com soldadura, de 28 mm de diâmetro e 0,8 mm de espessura (28x0,8), segundo NP EN 10208-1, com o preço incrementado em 30% relativamente a acessórios e peças especiais. (material) | 1.000 | 1095.65 | 1095.65 |
| op00ato010 |  | Aparafusadora. | 1.000 | 0.00 | 0.00 |
| op00mar010 |  | Martelo. | 1.000 | 0.00 | 0.00 |
| op00tal010 |  | Berbequim. | 1.000 | 0.00 | 0.00 |
| mo010 | h | Oficial de 1ª instalador de gás. (mão de obra) | 0.324 | 1057.30 | 342.57 |
| mo109 | h | Ajudante de instalador de gás. (mão de obra) | 0.324 | 603.82 | 195.64 |
| % | % | Custos directos complementares | 2 % | 1676.00 | 33.52 |
|  |  | Custos directos |  |  | 1709.52 |
