# Tubagem de polietileno (PE), para gás

- Propriedade do ficheiro: CYPE INGENIEROS, S.A.
- Formato: FIEBDC-3/2002
- Âmbito geográfico: Angola
- Moeda: AOA
- Custos indirectos: 3.00 %
- IVA: 18.00 %

## I Instalações

### IH Tubagens para fluidos

#### IHE Tubagens de polietileno

**IHE510** m Tubagem de polietileno (PE), para gás.
Tubagem formada por tubo de polietileno de alta densidade PE100, SDR11, de 20 mm de diâmetro exterior. Instalação enterrada. Inclusive acessórios e peças especiais.
Critérios considerados na determinação do preço da unidade de obra: O preço não inclui a escavação nem o enchimento da vala.
Inclui: Marcação. Colocação de tubos, acessórios e peças especiais.
Critério de medição de projecto: Comprimento medido segundo documentação gráfica de Projecto.
Critério de medição de obra: Medir-se-á o comprimento realmente executado segundo especificações de Projecto.

| Código | Un | Descrição | Rendimento | Preço | Importância |
|---|---|---|---|---|---|
| mt43tpo010ad | m | Tubo de polietileno de alta densidade PE100, SDR11, de 20 mm de diâmetro exterior, segundo EN 1555, fornecido em rolos, com o preço incrementado em 15% relativamente a acessórios e peças especiais, para instalações receptoras de gás. (material) | 1.000 | 1832.26 | 1832.26 |
| mo010 | h | Oficial de 1ª instalador de gás. (mão de obra) | 0.070 | 1057.30 | 74.01 |
| mo109 | h | Ajudante de instalador de gás. (mão de obra) | 0.070 | 603.82 | 42.27 |
| % | % | Custos directos complementares | 2 % | 1948.54 | 38.97 |
|  |  | Custos directos |  |  | 1987.51 |
