# Projector sobre calha electrificada trifásica

- Propriedade do ficheiro: CYPE INGENIEROS, S.A.
- Formato: FIEBDC-3/2002
- Âmbito geográfico: Angola
- Moeda: AOA
- Custos indirectos: 3.00 %
- IVA: 18.00 %

## I Instalações

### II Iluminação

#### III Instalação interior

**III210** Ud Projector sobre calha electrificada trifásica.
Projector de alumínio injectado, com haste e compartimento eléctrico, de alumínio e composto termoplástico, de cor branca, acabamento mate, não regulável, de 27 W, alimentação a 220/240 V e 50-60 Hz, de 85 mm de diâmetro e 179 mm de altura, com lâmpada LED não substituível, temperatura de cor 3000 K, óptica formada por reflector de alto rendimento, feixe de luz intensivo 15°, índice de reprodução cromática maior de 90, fluxo luminoso 2711 lúmens, grau de protecção IP20. Instalação sobre calha electrificada trifásica. Inclusive lâmpadas.
Critérios considerados na determinação do preço da unidade de obra: O preço não inclui a calha electrificada trifásica.
Inclui: Marcação. Montagem, ligação e verificação do seu correcto funcionamento.
Critério de medição de projecto: Número de unidades previstas, segundo documentação gráfica de Projecto.
Critério de medição de obra: Medir-se-á o número de unidades realmente executadas segundo especificações de Projecto.

| Código | Un | Descrição | Rendimento | Preço | Importância |
|---|---|---|---|---|---|
| mt34lle240aa | Ud | Projector para calha electrificada trifásica, de alumínio injectado, com haste e compartimento eléctrico, de alumínio e composto termoplástico, de cor branca, acabamento mate, não regulável, de 27 W, alimentação a 220/240 V e 50-60 Hz, de 85 mm de diâmetro e 179 mm de altura, com lâmpada LED não substituível, temperatura de cor 3000 K, óptica formada por reflector de alto rendimento, feixe de luz intensivo 15°, índice de reprodução cromática maior de 90, fluxo luminoso 2711 lúmens, grau de protecção IP20. (material) | 1.000 | 223437.32 | 223437.32 |
| mo003 | h | Oficial de 1ª electricista. (mão de obra) | 0.141 | 1084.69 | 152.94 |
| mo102 | h | Ajudante de electricista. (mão de obra) | 0.141 | 619.46 | 87.34 |
| % | % | Custos directos complementares | 2 % | 223677.60 | 4473.55 |
|  |  | Custos directos |  |  | 228151.15 |
