# Aplique solar para exterior

- Propriedade do ficheiro: CYPE INGENIEROS, S.A.
- Formato: FIEBDC-3/2002
- Âmbito geográfico: Angola
- Moeda: AOA
- Custos indirectos: 3.00 %
- IVA: 18.00 %

## I Instalações

### II Iluminação

#### IIX Instalação Exterior

**IIX015** Ud Aplique solar para exterior.
Aplique solar para exterior, de alumínio de cor cinzento, acabamento mate e difusor de policarbonato opalino, grau de protecção IP54, de 110x130x110 mm, com lâmpada LED não substituível, temperatura de cor 4000 K, fluxo luminoso 1000 lúmens, com módulo solar fotovoltaico, bateria de iões de lítio para uma autonomia de 10 h, detector crepuscular, detector de movimento e selector do modo de funcionamento. Instalação em superfície. Inclusive elementos de fixação Inclui: Marcação. Montagem e verificação do seu correcto funcionamento.
Critério de medição de projecto: Número de unidades previstas, segundo documentação gráfica de Projecto.
Critério de medição de obra: Medir-se-á o número de unidades realmente executadas segundo especificações de Projecto.

| Código | Un | Descrição | Rendimento | Preço | Importância |
|---|---|---|---|---|---|
| mt34est125a | Ud | Aplique solar para exterior, de alumínio de cor cinzento, acabamento mate e difusor de policarbonato opalino, grau de protecção IP54, de 110x130x110 mm, com lâmpada LED não substituível, temperatura de cor 4000 K, fluxo luminoso 1000 lúmens, com módulo solar fotovoltaico, bateria de iões de lítio para uma autonomia de 10 h, detector crepuscular, detector de movimento e selector do modo de funcionamento, com elementos de fixação. (material) | 1.000 | 28982.03 | 28982.03 |
| mo003 | h | Oficial de 1ª electricista. (mão de obra) | 0.422 | 1057.30 | 446.18 |
| mo102 | h | Ajudante de electricista. (mão de obra) | 0.422 | 603.82 | 254.81 |
| % | % | Custos directos complementares | 2 % | 29683.02 | 593.66 |
|  |  | Custos directos |  |  | 30276.68 |
