# Entrada binária KNX

- Propriedade do ficheiro: CYPE INGENIEROS, S.A.
- Formato: FIEBDC-3/2002
- Âmbito geográfico: Angola
- Moeda: AOA
- Custos indirectos: 3.00 %
- IVA: 18.00 %

## I Instalações

### IM Domóticas e inmóticas

#### IMK Componentes do sistema KNX

**IMK200** Ud Entrada binária KNX.
Entrada binária para ligar até 8 dispositivos convencionais com tensão nominal 230 V, de 4 módulos, com protocolo de comunicação KNX. Montagem em calha DIN.
Inclui: Montagem e ligação.
Critério de medição de projecto: Número de unidades previstas, segundo documentação gráfica de Projecto.
Critério de medição de obra: Medir-se-á o número de unidades realmente executadas segundo especificações de Projecto.

| Código | Un | Descrição | Rendimento | Preço | Importância |
|---|---|---|---|---|---|
| mt35dse012a | Ud | Entrada binária para ligar até 8 dispositivos convencionais com tensão nominal 230 V, de 4 módulos, com protocolo de comunicação KNX, com borne de ligação e derivação KNX, para montagem em calha DIN. (material) | 1.000 | 535518.37 | 535518.37 |
| mo003 | h | Oficial de 1ª electricista. (mão de obra) | 0.324 | 1057.30 | 342.57 |
| mo102 | h | Ajudante de electricista. (mão de obra) | 0.324 | 603.82 | 195.64 |
| mo123 | h | Especialista na colocação em funcionamento de instalações. (mão de obra) | 0.648 | 1999.76 | 1295.84 |
| % | % | Custos directos complementares | 2 % | 537352.42 | 10747.05 |
|  |  | Custos directos |  |  | 548099.47 |
