# Acoplador de bus KNX

- Propriedade do ficheiro: CYPE INGENIEROS, S.A.
- Formato: FIEBDC-3/2002
- Âmbito geográfico: Angola
- Moeda: AOA
- Custos indirectos: 3.00 %
- IVA: 18.00 %

## I Instalações

### IM Domóticas e inmóticas

#### IMK Componentes do sistema KNX

**IMK050** Ud Acoplador de bus KNX.
Acoplador de bus com protocolo de comunicação KNX. Em montagem encastrado.
Critérios considerados na determinação do preço da unidade de obra: O preço não inclui a caixa para mecanismo encastrado.
Inclui: Montagem e ligação.
Critério de medição de projecto: Número de unidades previstas, segundo documentação gráfica de Projecto.
Critério de medição de obra: Medir-se-á o número de unidades realmente executadas segundo especificações de Projecto.

| Código | Un | Descrição | Rendimento | Preço | Importância |
|---|---|---|---|---|---|
| mt35dac100a | Ud | Acoplador de bus com protocolo de comunicação KNX, com borne de ligação e derivação, para encastrar. (material) | 1.000 | 84998.50 | 84998.50 |
| mo003 | h | Oficial de 1ª electricista. (mão de obra) | 0.211 | 1057.30 | 223.09 |
| mo102 | h | Ajudante de electricista. (mão de obra) | 0.211 | 603.82 | 127.41 |
| mo123 | h | Especialista na colocação em funcionamento de instalações. (mão de obra) | 0.422 | 1999.76 | 843.90 |
| % | % | Custos directos complementares | 2 % | 86192.90 | 1723.86 |
|  |  | Custos directos |  |  | 87916.76 |
