# Cabo bus de comunicações

- Propriedade do ficheiro: CYPE INGENIEROS, S.A.
- Formato: FIEBDC-3/2002
- Âmbito geográfico: Angola
- Moeda: AOA
- Custos indirectos: 3.00 %
- IVA: 18.00 %

## I Instalações

### IM Domóticas e inmóticas

#### IMK Componentes do sistema KNX

**IMK930** m Cabo bus de comunicações.
Cabo bus rígido, blindado, de 4 fios, de 0,8 mm² de secção por fio. Inclusive acessórios e elementos de fixação.
Inclui: Colocação de cabos. Ligação.
Critério de medição de projecto: Comprimento medido segundo documentação gráfica de Projecto.
Critério de medição de obra: Medir-se-á o comprimento realmente executado segundo especificações de Projecto.

| Código | Un | Descrição | Rendimento | Preço | Importância |
|---|---|---|---|---|---|
| mt35cun210a | m | Cabo bus rígido, blindado, de 4 fios, de 0,8 mm² de secção por fio (material) | 1.000 | 988.35 | 988.35 |
| mo003 | h | Oficial de 1ª electricista. (mão de obra) | 0.014 | 1084.69 | 15.19 |
| mo102 | h | Ajudante de electricista. (mão de obra) | 0.014 | 619.46 | 8.67 |
| % | % | Custos directos complementares | 2 % | 1012.21 | 20.24 |
|  |  | Custos directos |  |  | 1032.45 |
