# Sensor de temperatura ambiente Z-Wave. Instalação em superfície

- Propriedade do ficheiro: CYPE INGENIEROS, S.A.
- Formato: FIEBDC-3/2002
- Âmbito geográfico: Angola
- Moeda: AOA
- Custos indirectos: 3.00 %
- IVA: 18.00 %

## I Instalações

### IM Domóticas e inmóticas

#### IMZ Componentes do sistema Z-Wave

**IMZ130** Ud Sensor de temperatura ambiente Z-Wave. Instalação em superfície.
Sensor de temperatura ambiente com contacto livre de tensão, saliente, Z-Wave, de 58x34x18 mm, cor branca, frequência de funcionamento 868,42 MHz, intervalo de medição de temperatura entre 0°C e 55°C, grau de protecção IP20, alimentação a pilhas. Instalação em superfície. Inclusive elementos de fixação.
Inclui: Colocação. Montagem, ligação e verificação do seu correcto funcionamento.
Critério de medição de projecto: Número de unidades previstas, segundo documentação gráfica de Projecto.
Critério de medição de obra: Medir-se-á o número de unidades realmente executadas segundo especificações de Projecto.

| Código | Un | Descrição | Rendimento | Preço | Importância |
|---|---|---|---|---|---|
| mt35dzs030a | Ud | Sensor de temperatura ambiente com contacto livre de tensão, saliente, Z-Wave, de 58x34x18 mm, cor branca, frequência de funcionamento 868,42 MHz, intervalo de medição de temperatura entre 0°C e 55°C, grau de protecção IP20, alimentação a pilhas, com elementos de fixação. (material) | 1.000 | 36293.32 | 36293.32 |
| mo123 | h | Especialista na colocação em funcionamento de instalações. (mão de obra) | 0.493 | 2051.56 | 1011.42 |
| % | % | Custos directos complementares | 2 % | 37304.74 | 746.09 |
|  |  | Custos directos |  |  | 38050.83 |
