# Caixa pré-fabricada para a captação do radão

- Propriedade do ficheiro: CYPE INGENIEROS, S.A.
- Formato: FIEBDC-3/2002
- Âmbito geográfico: Angola
- Moeda: AOA
- Custos indirectos: 3.00 %
- IVA: 18.00 %

## I Instalações

### IN Protecção contra o radão

#### IND Despressurização do terreno

**IND012** Ud Caixa pré-fabricada para a captação do radão.
Caixa de polietileno, sem fundo, de 420x420x150 mm, cor preto, com quatro bocas, de 110 mm de diâmetro nominal, para a captação do radão.
Critérios considerados na determinação do preço da unidade de obra: O preço não inclui a escavação nem o enchimento posterior.
Inclui: Marcação. Colocação da caixa pré-fabricada. Ligação dos tubos à caixa. Verificação do seu correcto funcionamento.
Critério de medição de projecto: Número de unidades previstas, segundo documentação gráfica de Projecto.
Critério de medição de obra: Medir-se-á o número de unidades realmente executadas segundo especificações de Projecto.

| Código | Un | Descrição | Rendimento | Preço | Importância |
|---|---|---|---|---|---|
| mt41rcr010a | Ud | Caixa de polietileno, sem fundo, para a captação do radão, de 420x420x150 mm, cor preto, com quatro bocas, de 110 mm de diâmetro nominal e três tampas. (material) | 1.000 | 41154.48 | 41154.48 |
| mo011 | h | Oficial de 1ª montador. (mão de obra) | 0.142 | 1057.30 | 150.14 |
| mo080 | h | Ajudante de montador. (mão de obra) | 0.142 | 604.97 | 85.91 |
| % | % | Custos directos complementares | 2 % | 41390.53 | 827.81 |
|  |  | Custos directos |  |  | 42218.34 |
