# Filtro

- Propriedade do ficheiro: CYPE INGENIEROS, S.A.
- Formato: FIEBDC-3/2002
- Âmbito geográfico: Angola
- Moeda: AOA
- Custos indirectos: 3.00 %
- IVA: 18.00 %

## I Instalações

### IO Contra incêndios

#### IOB Redes de incêndio armadas

**IOB026** Ud Filtro.
Filtro de retenção de resíduos de ferro fundido dúctil, com peneiro de aço inoxidável, união com ranhuras, de 3" de diâmetro, PN=25 bar.
Inclui: Montagem, ligação e verificação do seu correcto funcionamento.
Critério de medição de projecto: Número de unidades previstas, segundo documentação gráfica de Projecto.
Critério de medição de obra: Medir-se-á o número de unidades realmente executadas segundo especificações de Projecto.

| Código | Un | Descrição | Rendimento | Preço | Importância |
|---|---|---|---|---|---|
| mt41svc100l | Ud | Filtro de retenção de resíduos de ferro fundido dúctil, com peneiro de aço inoxidável, união com ranhuras, de 3" de diâmetro, PN=25 bar. (material) | 1.000 | 262360.92 | 262360.92 |
| mt41www030 | Ud | Material auxiliar para instalações contra incêndios. (material) | 1.000 | 1664.61 | 1664.61 |
| mo008 | h | Oficial de 1ª canalizador. (mão de obra) | 0.425 | 1057.30 | 449.35 |
| mo107 | h | Ajudante de canalizador. (mão de obra) | 0.425 | 603.82 | 256.62 |
| % | % | Custos directos complementares | 2 % | 264731.50 | 5294.63 |
|  |  | Custos directos |  |  | 270026.13 |
