# Hidrante enterrado

- Propriedade do ficheiro: CYPE INGENIEROS, S.A.
- Formato: FIEBDC-3/2002
- Âmbito geográfico: Angola
- Moeda: AOA
- Custos indirectos: 3.00 %
- IVA: 18.00 %

## I Instalações

### IO Contra incêndios

#### IOB Redes de incêndio armadas

**IOB045** Ud Hidrante enterrado.
Hidrante enterrado, de 3" DN 80 mm de diâmetro, com uma saída de 2 1/2" DN 70 mm, racor, aro e tampa circular para passeio. Inclusive elementos de fixação.
Inclui: Marcação. Montagem, ligação e verificação do seu correcto funcionamento.
Critério de medição de projecto: Número de unidades previstas, segundo documentação gráfica de Projecto.
Critério de medição de obra: Medir-se-á o número de unidades realmente executadas segundo especificações de Projecto.

| Código | Un | Descrição | Rendimento | Preço | Importância |
|---|---|---|---|---|---|
| mt41hid030cd | Ud | Hidrante enterrado, de 3" DN 80 mm de diâmetro, com uma saída de 2 1/2" DN 70 mm, racor, aro e tampa circular para passeio. Inclusive elementos de fixação. Segundo NP EN 14339. (material) | 1.000 | 572164.02 | 572164.02 |
| mo008 | h | Oficial de 1ª canalizador. (mão de obra) | 1.063 | 1057.30 | 1123.91 |
| mo107 | h | Ajudante de canalizador. (mão de obra) | 1.063 | 603.82 | 641.86 |
| % | % | Custos directos complementares | 2 % | 573929.79 | 11478.60 |
|  |  | Custos directos |  |  | 585408.39 |
