# Sirene exterior

- Propriedade do ficheiro: CYPE INGENIEROS, S.A.
- Formato: FIEBDC-3/2002
- Âmbito geográfico: Angola
- Moeda: AOA
- Custos indirectos: 3.00 %
- IVA: 18.00 %

## I Instalações

### IO Contra incêndios

#### IOD Detecção e alarme

**IOD006** Ud Sirene exterior.
Sirene electrónica, de ABS cor vermelho, com sinal óptico e acústico e rótulo "FOGO". Instalação em paramento exterior. Inclusive elementos de fixação.
Inclui: Marcação. Fixação ao paramento. Montagem, ligação e verificação do seu correcto funcionamento.
Critério de medição de projecto: Número de unidades previstas, segundo documentação gráfica de Projecto.
Critério de medição de obra: Medir-se-á o número de unidades realmente executadas segundo especificações de Projecto.

| Código | Un | Descrição | Rendimento | Preço | Importância |
|---|---|---|---|---|---|
| mt41pig160 | Ud | Sirene electrónica, de ABS cor vermelho, com sinal óptico e acústico e rótulo "FOGO", alimentação a 24 Vcc, potência sonora de 90 dB a 1 m e consumo de 230 mA, para instalar em paramento exterior. Inclusive elementos de fixação. (material) | 1.000 | 75497.98 | 75497.98 |
| mo006 | h | Oficial de 1ª instalador de redes e equipamentos de detecção e segurança. (mão de obra) | 0.704 | 1084.69 | 763.62 |
| mo105 | h | Ajudante de instalador de redes e equipamentos de detecção e segurança. (mão de obra) | 0.704 | 619.46 | 436.10 |
| % | % | Custos directos complementares | 2 % | 76697.70 | 1533.95 |
|  |  | Custos directos |  |  | 78231.65 |
